# D.KE.E Talbr. Enzenstetten - BGR AT FR 1-2
Angebotsaufforderung (GAEB DA XML 3.2, DA83)
Projekt: A-01807-00
Währung: EUR
Nebenangebote zugelassen: ja
Vergabeart: Öffentliche Ausschreibung
Auftraggeber: Autobahn GmbH des Bundes, Niederlassung Südbayern, Außenstelle Kempten, Autobahn GmbH-NL BY-S,ASt.Kempten,Memminger Straße 143 B,87439 Kempten, Memminger Straße 143 B, 87439 Kempten, Telefon 0831 5243-03
Erstellt mit: GXML Toolbox V3.3 R20230829, iTWO_64 V25.0.650, 28.05.2026

## A01807000011 Verkehrssicherung
Datum: 28.05.2026
WaGr: 99_99_01
EP-Anteile: Löhne; Stoffe; Geräte; Sonstiges

### 00 Baustelleneinrichtung

#### 00.00 Überarbeiten Allgemeine Leistungen

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Baustelleninformationsschild**
ohne StL-Nr.
Baustelleninformationsschild einschließlich Aufstellvorrichtung nach Unterlagen des AG anfertigen und beschriften, zur Baustelle anfahren und standsicher aufstellen. Notwendige Erdarbeiten ausführen, Fundamente
herstellen. Statischen Nachweis erbringen. Bauschild
während der Bauzeit unterhalten und säubern.
Informationsschild nach Layout "Die Autobahn GmbH"
herstellen.
Menge: 2,000 St

**00.00.0004 Baustellenschild abbauen Schild 4,0/3,0 m*Verwerten**
StL-Nr. 1910141711
Baustelleninformationsschild und Aufstellvorrichtung
abbauen, Fundamente abbrechen. Abbruchgut nach Wahl des
AN verwerten. Benutzte Fläche entsprechend dem ursprünglichen Zustand herrichten.
Größe = 4,00/3,00 m.
Baustelleninformationsschild und Aufstellvorrichtung
nach Wahl des AN verwerten.
Menge: 2,000 St

**00.00.0005 Zuarbeit des AN**
*** Pauschalposition
ohne StL-Nr.
Zuarbeit des AN für den unabhängigen Sicherheits- und Gesundheitskoordinator des AG, Vorbereitung und Übergabe von baustellenbezogenen Angaben und Unterlagen, einschl. der erforderlichen Einweisungen des Personals.
Menge: 1,000 Psch

**00.00.0006 Verkehrsflächen unterhalten**
Verkehrsflächen zur Aufrechterhaltung des öffentlichen
Verkehrs sowie des Baustellenverkehrs innerhalb des Baubereiches einschließlich zwischenzeitlich benutzter Behelfsfahrstreifen verkehrssicher unterhalten.
Abgerechnet wird nach Kalendertagen.
Befestigung mit Asphalt,
Verkehrsflächen 'im Zuge der Aufbau-, Umbau- und
Abbaumaßnahmen der Verkehrsführungen im Baustellenbereich'
Menge: 65,000 d

**00.00.0007 Straßenfläche kehren**
ohne StL-Nr.
Straßenfläche mit einer selbstaufnehmenden Kehrmaschine
unmittelbar nach Aufforderung durch den AG kehren.
Nicht gebundenes und gelöstes Material aufnehmen.
Material in Eigentum des AN übernehmen und einer Verwertung nach Wahl des AN zuführen.
Fahrbahndecke 'Asphaltbeton, Splittmastix, DSH-V'
Verkehrssicherungsmaßnahmen gehören zum Leistungsumfang.
Menge: 30,000 h

**00.00.0008 Koordinierung Bauzeiten mit AN Erd- und Deckenbau**
*** Pauschalposition
Koordinierung der gewerkeübergreifenden Leistungen zwischen dem AN der Verkehrssicherung und dem AN für die Bauleistungen.
Zeitliche und logistische Abstimmung der ineinandergreifenden Leistungen siehe der Leistungsbeschreibung Teil 1 - Baubeschreibung.
Menge: 1,000 Psch

*Hinweis: Hinweis:*
Gilt bis 01.01.0011
Die Baustellenbeleuchtung wird als Pauschale über das Herstellen aller Verkehrsführungen und Verkehrsphasen  abgerechnet. Die Abrechnung für das Vorhalten erfolgt pro Arbeitseinsatz bei Nacht. Die Abrechung des betreiben erfolgt pro Arbeitseinsatz und Stunde.

**00.00.0009 Baustellenbeleuchtung**
*** Pauschalposition
ohne StL-Nr.
Die Beleuchtungskörper sind am rechten Fahrbahnrand oder dem Mittelstreifen alle 50 m sturmsicher aufzustellen, vorzuhalten und abzubauen. Dies gilt für separat aufgestellte Beleuchtungseinheiten mit eigenem Stromgenerator.
Die Beleuchtungseinheiten dürfen den öffentlichen Verkehr nicht blenden. Eingebaute Fahrzeuglampen (Scheinwerfer) an Baumaschinen können nicht verrechnet werden. Abgerechnet wird auf die Bauzeit: Auf-, Umbau und Abbruch der Verkehrssicherungseinrichtungen.
Baustellenbeleuchtung einrichten, unterhalten und abbauen.
In Arbeitsbereichen mit minderer Sichtanforderung (z. B. Ladestellen) muss die horizontale Nennbeleuchtungsstärke mindestens 50 Lux betragen.
Der Nachweis der erforderlichen Nennbeleuchtungsstärke gehört zum Leistungsumfang.

Beleuchtung für die Einrichtung und den Abbau von Verkehrssicherungen, .

Horizontale Nennbeleuchtungsstärke 120 Lux.
Menge: 1,000 Psch

**00.00.0010 Baustellenbeleuchtung vorhalten**
ohne StL-Nr.
Baustellenbeleuchtung der OZ 1.1.09 vorhalten.
Abgerechnet werden die Kalendertage vom planmäßigen Aufbau bis zum planmäßigen Abbau. Darüber hinausgehende Tage werden nur vergütet, wenn die Gründe nicht vom AN zu vertreten sind.
Menge: 12,000 d

**00.00.0011 Baustellenbeleuchtung betreiben**
ohne StL-Nr.
Baustellenbeleuchtung der OZ 1.1.09 betreiben.
Abgerechnet wird nach Betriebsstunden eingeschalteter Beleuchtung, bei denen die natürliche Helligkeit die geforderte Helligkeit unterschreitet.
Menge: 120,000 h

#### 00.01 Allgemeine Arbeiten

**00.01.0001 Teilnahme an Ortsterminen**
ohne StL-Nr.
Teilnahme an Ortsterminen zur Abstimmung mit dem AG.
Kosten für die An- und Abfahrt und sonstige Nebenkosten sind einzukalkulieren.
Menge: 10,000 St

**00.01.0002 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'gemäß ZTV SA Punkt 7
siehe auch Baubeschreibung.
Die Vergütung erfolgt nach dokumentierenKontrolltag .'

Dokumentation der Kontrolle 'mit elektronischem Erfassungsgerät mit Nachweis von Datum und Uhrzeit durch DCF-Funkuhr und fälschungssicheres eletronisches Wartungskontrollgerät des AN.
Einschließlich Erstellung eines schriftlichen Berichts über alle, die Verkehrsführung und Verkehrssicherung betreffenden Vorkommnisse und durchgeführte Arbeiten.
Die Dokumentationen sind dem AG wöchtentlich zu übergeben.'
Menge: 65,000 d

**00.01.0003 Zulage zu Kontrolle d. Verkehrss.**
Zulage zu 01.02.0002 Kontrolle der Verkehrssicherung an Arbeitsstellen
Für eine zusätzliche dritte Kontrolle pro Tag in Zeiten mit Gegenverkehr in den Tunnelröhren des Tunnel Reinertshof
einschließlich temporärer Verkehrsschilder,
vorübergehender Markierungen, transportabler Lichtsignalanlagen, baulicher Leitelemente und transportabler
Schutzeinrichtungen gemäß ZTV-SA durchführen. Die Kontrolle ist unmittelbar nach deren Durchführung zu erfassen und zu dokumentieren. Arbeits- und Hilfsmittel
sind vom AN zu stellen und dem AG jederzeit zugänglich
zu machen. Die Kontrolle der Umleitungsstrecke wird gesondert vergütet.
Kontrolle gemäß ZTV SA Punkt 7
siehe auch Baubeschreibung.
Die Vergütung erfolgt nach dokumentierenKontrolltag .
Dokumentation der Kontrolle mit elektronischem Erfassungsgerät mit Nachweis von Datum und Uhrzeit durch DCF-Funkuhr und fälschungssicheres eletronisches Wartungskontrollgerät des AN.
Einschließlich Erstellung eines schriftlichen Berichts über alle, die Verkehrsführung und Verkehrssicherung betreffenden Vorkommnisse und durchgeführte Arbeiten.
Die Dokumentationen sind dem AG wöchtentlich zu übergeben.
Menge: 18,000 d

**00.01.0004 Überwachungssystem**
*** Pauschalposition
Einrichten und Betreiben eines Überwachungssystems:
Anfahren und Abmelden an einem ortsfesten installierten Erkennungschip auf der Baustelle. Es ist am Beginn und Ende des Arbeitsstellenbereiches je 1 Erkennungschip in Anwesenheit des AG anzubringen.
Einschließlich der Chips und der Aufstellvorrichtung zur Anbringung.
Anlage während der Bauzeit vorhalten, warten und nach Beendigung der Arbeiten wieder beseitigen.
Menge: 1,000 Psch

**00.01.0005 Stillstandskosten Kolonne**
ohne StL-Nr.
Stillstandskosten für Arbeitskolonne für den Auf- und Abbau der Verkehrseinrichtung (Beschilderung, Schutzwände und dgl.)
Stillstand des Gerätes und des eingesetzten Personals auf besondere Anweisung des AG. Vergütet wird der Verrechnungssatz, der alle Aufwendungen für den Stillstand des Geräts, ggf. davon abhängige Geräte sowie die Kosten das hierfür eingesetzte Personal einschließlich sämtlicher Zuschläge enthält.
Abgerechnet wird nach angeordneten Stillstandszeiten.
Menge: 10,000 h

**00.01.0006 Verkehrsrechtliche Anordnung**
*** Pauschalposition
ohne StL-Nr.
‑Verkehrsrechtliche Anordnung für die Verkehrssicherungen für alle im Leistungsverzeichnis enthaltenen Arbeitsstellen von kürzerer Dauer bei den zuständigen Verkehrsbehörden nach Unterlagen des AG einholen und zugehörige Unterlagen erstellen.
Erforderliche Ortsbesichtigungen zur Erstellung der Planunterlagen durchführen.
Menge: 1,000 Psch

**00.01.0007 Verkehrsrechtliche Anordnung**
*** Pauschalposition
ohne StL-Nr.
Verkehrssicherungen für Einrichtung, Umbau und Betrieb der Verkehrssicherung von längerer Dauer sämtlicher Abschnitte des Leistungsverzeichnisses nach Unterlagen des AG einholen und zugehörige Unterlagen erstellen.
Erforderliche Ortsbesichtigungen zur Erstellung der Planunterlagen durchführen.
Menge: 1,000 Psch

**00.01.0008 Sichern Baustellenzufahrten**
*** Pauschalposition
Tägliches öffnen und Schließen der mit Baken gesicherten Baustellenzufahrten
Abstimmung mit dem AN Erd- u. Deckenbau, AN Fahrzeugrückhaltesysteme, AN Tunnelwartung, AN Videoanlage Tunnel Arbeitstägliches 1x Öffnen und 1x Schließen der Baustellenzufahrten, sodass bei Ruhen der Bautätigkeit oder Nichtnutzung der Baustellenzufahrten, diese stets mit Baken gesichert sind.
Menge: 1,000 Psch

**00.01.0009 Abstimmung mit VZ Freimann**
*** Pauschalposition
Die Schaltvorgänge der bestehenden Anzeigetafeln werden durch die Verkehrszentrale in Freimann ausgeführt. Der AN hat sich hierzu mit der VZF in Verbindung zu setzen und die Zeiten für die unterschiedlichen Verkehrsphasen abzustimmen und dies je nach Baufortschritt kontinuierlich fortzuführen.
Menge: 1,000 Psch

### 01 Verkehrssicherung-, Führung

#### 01.00 VKS Öffnen / Schließen MÜF´s

**01.00.0001 Verk.sich. kürzerer Dauer durchf.*stat. Arbeitsst. bei Tageslicht**
StL-Nr. 2110513590199100
Verkehrssicherung an Arbeitsstellen von kürzerer Dauer
betriebsfertig aufbauen, vorhalten, warten, instand
setzen, betreiben und abbauen. Vorübergehende Verkehrssicherungsmaßnahmen durchführen.
Nach RSA, Regelplan 'DIII/2L-1BY'

Für stationäre Arbeitsstelle.
Länge des Arbeitsbereiches 'bis 1000 m'

Gesamtdauer der Verkehrsführung 'bis 10 h'

Bei Tageslicht.
Menge: 8,000 St
Leistungsbereichkatalog: 105

**01.00.0002 Verk.sich. kürzerer Dauer durchf.*stat. Arbeitsst. bei Tageslicht**
StL-Nr. 2110513590199100
Verkehrssicherung an Arbeitsstellen von kürzerer Dauer
betriebsfertig aufbauen, vorhalten, warten, instand
setzen, betreiben und abbauen. Vorübergehende Verkehrssicherungsmaßnahmen durchführen.
Nach RSA, Regelplan 'DIII/2L-2BY'

Für stationäre Arbeitsstelle.
Länge des Arbeitsbereiches 'bis 1000 m'

Gesamtdauer der Verkehrsführung 'bis 10 h'

Bei Tageslicht.
Menge: 8,000 St
Leistungsbereichkatalog: 105

**01.00.0003 Verk.sich. kürzerer Dauer durchf.*stat. Arbeitsst. bei Tageslicht**
StL-Nr. 2110513590199100
Verkehrssicherung an Arbeitsstellen von kürzerer Dauer
betriebsfertig aufbauen, vorhalten, warten, instand
setzen, betreiben und abbauen. Vorübergehende Verkehrssicherungsmaßnahmen durchführen.
Nach RSA, Regelplan 'DIII/2R-1BY'

Für stationäre Arbeitsstelle.
Länge des Arbeitsbereiches 'bis 1000 m'

Gesamtdauer der Verkehrsführung 'bis 10 h'

Bei Tageslicht.
Menge: 2,000 St
Leistungsbereichkatalog: 105

**01.00.0004 Verk.sich. kürzerer Dauer durchf.*stat. Arbeitsst. bei Dunkelheit**
StL-Nr. 2110513590199200
Verkehrssicherung an Arbeitsstellen von kürzerer Dauer
betriebsfertig aufbauen, vorhalten, warten, instand
setzen, betreiben und abbauen. Vorübergehende Verkehrssicherungsmaßnahmen durchführen.
Nach RSA, Regelplan 'DIII/2L-1BY'

Für stationäre Arbeitsstelle.
Länge des Arbeitsbereiches 'bis 1000 m'

Gesamtdauer der Verkehrsführung 'bis 10 h'

Bei Dunkelheit.
Menge: 2,000 St
Leistungsbereichkatalog: 105

**01.00.0005 Verk.sich. kürzerer Dauer durchf.*stat. Arbeitsst. bei Dunkelheit**
StL-Nr. 2110513590199200
Verkehrssicherung an Arbeitsstellen von kürzerer Dauer
betriebsfertig aufbauen, vorhalten, warten, instand
setzen, betreiben und abbauen. Vorübergehende Verkehrssicherungsmaßnahmen durchführen.
Nach RSA, Regelplan 'DIII/2L-2BY'

Für stationäre Arbeitsstelle.
Länge des Arbeitsbereiches 'bis 1000 m'

Gesamtdauer der Verkehrsführung 'bis 10 h'

Bei Dunkelheit.
Menge: 2,000 St
Leistungsbereichkatalog: 105

**01.00.0006 Sicherung der Mittelstreifenüberfahrten**
ohne StL-Nr.
Sicherung der Mittelstreifenüberfahrten mit Baken Vz
605-20 (jede 2. Bake mit Beleuchtung,
Energierversorgung durch AN, Abstand der Baken 10 m) in
der Zeit zwischen der Öffnung der Schutzeinrichtung und der
Verkehrsumlegung, sowie vor dem Schließen der Schutzeinrichtung. Baken liefern, aufstellen, vorhalten
und wieder beseitigen. In Fahrtrichtung Füssen und Kempten.
Baken im Müfen mit Einzellängen von 120-160 m
4 Stk Mittelstreifenüberfahrten.
Menge: 2080,000 m

#### 01.01 Verkehrssicherung Hauptphase

*Hinweis: Hinweis: Hauptphase 2*
Gilt für Kapitel 02.02.
Die Verkehrsführung der Hauptphase 2 besteht aus den Plänen Überleitung, Rückleitung und Schemaplan.
Vorhaltezeiten von transportablen Schutzeinrichtungen,
Verkehrsschildern, Baken usw. beginnen grundsätzlich
erst ab Übergabe des betriebsfertigen Aufbaus der
Verkehrssicherung an den Auftraggeber und enden mit Beginn der Rückbauarbeiten der Verkehrsführung.
Während den Umbau- und Abbauarbeiten erfolgt keine Vergütung für die Vorhaltung.

**01.01.0001 Verkehrssich. läng. Dauer aufbauen Arbeitsstelle*VZ-Plan des AG auß. Kraft setzen Anordnung Unt. AG*gebührenfrei**
*** Pauschalposition
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 1 und 6.
Vorhandene Verkehrsschilder nach Unterlagen des AG außer Kraft und wieder inkraft setzen.
Abgerechnet wird ab dem vollständigen Aufbau bis zum Beginn des Abbaus.
Menge: 1,000 Psch
Leistungsbereichkatalog: 105

**01.01.0002 Verkehrssich. läng. Dauer vorhalten wie Vorposition**
StL-Nr. 2110511019
Verkehrssicherung längerer Dauer vorhalten, warten, instand setzen und betreiben. Vorübergehende Verkehrssicherungsmaßnahmen durchführen. Die Kontrolle der Verkehrssicherung wird gesondert vergütet.
Verkehrssicherung wie in Vorposition beschrieben.
Für Verkehrsführungsphase 'Hauptphase'
Menge: 65,000 d
Leistungsbereichkatalog: 105

**01.01.0003 Verkehrssich. läng. Dauer aufbauen Arbeitsstelle*VZ-Plan des AG Anordnung Unt. AG*gebührenfrei**
*** Pauschalposition
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 2 "Überleitung".
Vorhandene Verkehrsschilder nach Unterlagen des AG außer Kraft und wieder inkraft setzen.
Abgerechnet wird ab dem vollständigen Aufbau bis zum Beginn des Abbaus.
Menge: 1,000 Psch
Leistungsbereichkatalog: 105

**01.01.0004 Verkehrssich. läng. Dauer vorhalten wie Vorposition**
StL-Nr. 2110511019
Verkehrssicherung längerer Dauer vorhalten, warten, instand setzen und betreiben. Vorübergehende Verkehrssicherungsmaßnahmen durchführen. Die Kontrolle der Verkehrssicherung wird gesondert vergütet.
Verkehrssicherung wie in Vorposition beschrieben.
Für Verkehrsführungsphase 'Hauptphase "Überleitung"'
Menge: 65,000 d
Leistungsbereichkatalog: 105

**01.01.0005 Verkehrssich. läng. Dauer aufbauen Arbeitsstelle*VZ-Plan des AG Anordnung Unt. AG*gebührenfrei**
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 3 "Rückleitung Normalbetrieb".
Vorhandene Verkehrsschilder nach Unterlagen des AG außer Kraft und wieder inkraft setzen.
Abgerechnet wird ab dem vollständigen Aufbau bis zum Beginn des Abbaus.
Menge: 6,000 St
Leistungsbereichkatalog: 105

**01.01.0006 Verkehrssich. läng. Dauer vorhalten wie Vorposition**
StL-Nr. 2110511019
Verkehrssicherung längerer Dauer vorhalten, warten, instand setzen und betreiben. Vorübergehende Verkehrssicherungsmaßnahmen durchführen. Die Kontrolle der Verkehrssicherung wird gesondert vergütet.
Verkehrssicherung wie in Vorposition beschrieben.
Für Verkehrsführungsphase 'Hauptphase "Rückleitung-Normalbetrieb"'
Menge: 58,000 d
Leistungsbereichkatalog: 105

**01.01.0007 Verkehrssich. läng. Dauer aufbauen Arbeitsstelle*VZ-Plan des AG Anordnung Unt. AG*gebührenfrei**
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 4 "Rückleitung Sperrung Weströhre".
Vorhandene Verkehrsschilder nach Unterlagen des AG außer Kraft und wieder inkraft setzen.
Abgerechnet wird ab dem vollständigen Aufbau bis zum Beginn des Abbaus.
Menge: 3,000 St
Leistungsbereichkatalog: 105

**01.01.0008 Verkehrssich. läng. Dauer vorhalten wie Vorposition**
StL-Nr. 2110511019
Verkehrssicherung längerer Dauer vorhalten, warten, instand setzen und betreiben. Vorübergehende Verkehrssicherungsmaßnahmen durchführen. Die Kontrolle der Verkehrssicherung wird gesondert vergütet.
Verkehrssicherung wie in Vorposition beschrieben.
Für Verkehrsführungsphase 'Hauptphase "Rückleitung-Sperr_Weströhre"'
Menge: 12,000 d
Leistungsbereichkatalog: 105

**01.01.0009 Verkehrssich. läng. Dauer aufbauen Arbeitsstelle*VZ-Plan des AG Anordnung Unt. AG*gebührenfrei**
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 5 "Rückleitung Sperrung Oströhre".
Vorhandene Verkehrsschilder nach Unterlagen des AG außer Kraft und wieder inkraft setzen.
Abgerechnet wird ab dem vollständigen Aufbau bis zum Beginn des Abbaus.
Menge: 3,000 St
Leistungsbereichkatalog: 105

**01.01.0010 Verkehrssich. läng. Dauer vorhalten wie Vorposition**
StL-Nr. 2110511019
Verkehrssicherung längerer Dauer vorhalten, warten, instand setzen und betreiben. Vorübergehende Verkehrssicherungsmaßnahmen durchführen. Die Kontrolle der Verkehrssicherung wird gesondert vergütet.
Verkehrssicherung wie in Vorposition beschrieben.
Für Verkehrsführungsphase 'Hauptphase "Rückleitung-Sperr_Oströhre"'
Menge: 12,000 d
Leistungsbereichkatalog: 105

**01.01.0011 Verkehrssich. läng. Dauer aufbauen Arbeitsstelle*VZ-Plan des AG Anordnung Unt. AG*gebührenfrei**
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 7 "Sperrung Weströhre".
Vorhandene Verkehrsschilder nach Unterlagen des AG außer Kraft und wieder inkraft setzen.
Abgerechnet wird ab dem vollständigen Aufbau bis zum Beginn des Abbaus.
Menge: 2,000 St
Leistungsbereichkatalog: 105

**01.01.0012 Verkehrssich. läng. Dauer vorhalten wie Vorposition**
StL-Nr. 2110511019
Verkehrssicherung längerer Dauer vorhalten, warten, instand setzen und betreiben. Vorübergehende Verkehrssicherungsmaßnahmen durchführen. Die Kontrolle der Verkehrssicherung wird gesondert vergütet.
Verkehrssicherung wie in Vorposition beschrieben.
Für Verkehrsführungsphase 'Sperrung Weströhre"'
Menge: 10,000 d
Leistungsbereichkatalog: 105

**01.01.0013 Verkehrssich. läng. Dauer aufbauen Arbeitsstelle*VZ-Plan des AG Anordnung Unt. AG*gebührenfrei**
Verkehrssicherung längerer Dauer einschließlich Verkehrszeichen und Verkehrseinrichtungen (Absperrgeräte,
Warnleuchten und Aufstellvorrichtungen) betriebsfertig
aufbauen inkl. Wartung, Instandsetzung, Betreiben und Abbauen.
Vorübergehende Verkehrssicherungsmaßnahmen durchführen.
Vorübergehende Markierung, transportable Lichtsignalanlage, bauliches Leitelement, mobile Stauwarnanlage,
LED-Anzeigetafel und transportable Schutzeinrichtung
werden gesondert vergütet.
Verkehrssicherung an Arbeitsstelle.
Nach Verkehrszeichenplan Nr. 8 "Sperrung Oströhre".
Vorhandene Verkehrsschilder nach Unterlagen des AG außer Kraft und wieder inkraft setzen.
Abgerechnet wird ab dem vollständigen Aufbau bis zum Beginn des Abbaus.
Menge: 2,000 St
Leistungsbereichkatalog: 105

**01.01.0014 Verkehrssich. läng. Dauer vorhalten wie Vorposition**
StL-Nr. 2110511019
Verkehrssicherung längerer Dauer vorhalten, warten, instand setzen und betreiben. Vorübergehende Verkehrssicherungsmaßnahmen durchführen. Die Kontrolle der Verkehrssicherung wird gesondert vergütet.
Verkehrssicherung wie in Vorposition beschrieben.
Für Verkehrsführungsphase 'Sperrung Oströhre"'
Menge: 10,000 d
Leistungsbereichkatalog: 105

**01.01.0015 Markierungsfläche reinigen**
StL-Nr. 2110531699
Fläche der Markierung reinigen.
Kehrgut aufnehmen und nach Wahl des AN verwerten.
Vorübergehende Verkehrssicherungsmaßnahmen durchführen.
Abgerechnet wird die zu markierende Fläche. Bei Pfeil,
Buchstabe, Ziffer, Verkehrsschild und Piktogramm ergibt
sich die Fläche aus dem kleinsten umschriebenen Rechteck.
Reinigung 'nach Wahl des AN'
Menge: 18000,000 m2

**01.01.0016 Längsmarkierung Typ II herstellen durchg.Fstr.begr.*Breite 0,15 m P 7**
StL-Nr. 2110533222993900
Längsmarkierung Typ II einschl. evtl. Sperrflächenumrandung als vorübergehende Markierung herstellen, warten und instand setzen. Vormarkieren. Vorübergehende
Verkehrssicherungsmaßnahmen durchführen. Abgerechnet
wird der markierte Strich, bei Doppelstrichen zwei
Striche.
Durchgehend als Fahrstreifenbegrenzung.
Strichbreite = 0,15 m.
Markierungssystem aus 'Folie'

Schichtdicke 'mindestens 2,5 mm, profiliert, siehe Baubeschreibung .'

Verkehrsklasse = P 7.
Markierung auf 'Splittmastixasphalt'
Menge: 9600,000 m

**01.01.0017 Längsmarkierung Typ II herstellen Str/L 2zu1 Leitl.*Breite 0,15 m P 7**
StL-Nr. 2110533262993900
Längsmarkierung Typ II einschl. evtl. Sperrflächenumrandung als vorübergehende Markierung herstellen, warten und instand setzen. Vormarkieren. Vorübergehende
Verkehrssicherungsmaßnahmen durchführen. Abgerechnet
wird der markierte Strich, bei Doppelstrichen zwei
Striche.
Unterbrochen; Verhältnis Strich/Lücke 2 zu 1 als Leitlinie.
Strichbreite = 0,15 m.
Markierungssystem aus 'Folie'

Schichtdicke 'mindestens 2,5 mm, profiliert, siehe Baubeschreibung Ziffer 4,5.'

Verkehrsklasse = P 7.
Markierung auf 'Splittmastixasphalt'
Menge: 130,000 m
Leistungsbereichkatalog: 105

**01.01.0018 Längsmarkierung Typ II herstellen Str/L 1zu2 Leitl.*Breite 0,15 m P 7**
StL-Nr. 2110533232993900
Längsmarkierung Typ II einschl. evtl. Sperrflächenumrandung als vorübergehende Markierung herstellen, warten und instand setzen. Vormarkieren. Vorübergehende
Verkehrssicherungsmaßnahmen durchführen. Abgerechnet
wird der markierte Strich, bei Doppelstrichen zwei
Striche.
Unterbrochen; Verhältnis Strich/Lücke 1 zu 2 als Leitlinie.
Strichbreite = 0,15 m.
Markierungssystem aus 'Folie'

Schichtdicke 'mindestens 2,5 mm, profiliert, siehe Baubeschreibung Ziffer 4,5.'

Verkehrsklasse = P 7.
Markierung auf 'Splittmastixasphaltl'
Menge: 2220,000 m

**01.01.0019 Längsmarkierung Typ II herstellen*Breite 0,30 m P 7**
StL-Nr. 2110533294993900
Längsmarkierung Typ II einschl. evtl. Sperrflächenumrandung als vorübergehende Markierung herstellen, warten und instand setzen. Vormarkieren. Vorübergehende
Verkehrssicherungsmaßnahmen durchführen. Abgerechnet
wird der markierte Strich, bei Doppelstrichen zwei
Striche.
Markierung 'Baustellenzufahrt'

Strichbreite = 0,30 m.
Markierungssystem aus 'Folie'

Schichtdicke 'mindestens 2,5 mm, profiliert, siehe Baubeschreibung Ziffer 4,5.'

Verkehrsklasse = P 7.
Markierung auf 'Splittmastixasphal oder DSK t'
Menge: 60,000 m

**01.01.0020 Vorübergehende Gelbmarkierung Typ II**
ohne StL-Nr.
Vorübergehende Gelbmarkierung Typ II der OZ 2.2.0016 nach Anordnung des AG nachmarkieren. Einschließlich deckenschonendes Abziehen der vorhandenen Markierungsfolie.
Abfall aufnehmen und nach Wahl des AN verwerten.
Menge: 2000,000 m

**01.01.0021 Vorübergehende Gelbmarkierung Typ II**
ohne StL-Nr.
Vorübergehende Gelbmarkierung Typ II der OZ 2.2.0017 und 2.2.0018. nach Anordnung des AG nachmarkieren. Einschließlich deckenschonendes Abziehen der vorhandenen Markierungsfolie.
Abfall aufnehmen und nach Wahl des AN verwerten.
Menge: 200,000 m

**01.01.0022 Vorübergehende Gelbmarkierung Typ II**
ohne StL-Nr.
Vorübergehende Gelbmarkierung Typ II der OZ 2.2.0020. nach Anordnung des AG nachmarkieren. Einschließlich deckenschonendes Abziehen der vorhandenen Markierungsfolie.
Abfall aufnehmen und nach Wahl des AN verwerten.
Menge: 30,000 m

**01.01.0023 Unterlage reinigen Transp. Schutzeinrichtung**
ohne StL-Nr.
Vorhandene Unterlage im Bereich der transportablen Schutzeinrichtung reinigen.
Anfallendes Material einer Verwertung nach Wahl des AN zuführen.
Das Reinigen von Ecken, Zwickeln und Anschlüssen von Hand gehört zum Leistungsumfang.
Unterlage aus Asphaltbefestigung.
Reinigung mit selbstaufnehmender Kehrmaschine.
Reinigungsbreite mindestens 2 m.
Abgerechnet wird nach lfm der zu reinigenden Fläche im Bereich der transportablen Schutzeinrichtung.
Menge: 6660,000 m

**01.01.0024 Längsmarkierung entfernen durchg.Fstr.begr.*Breite 0,15 m Folie*Asphaltdecksch.*Verwert. Wahl AN**
StL-Nr. 2110530422419001
Längsmarkierung als vorübergehende Markierung einschl.
evtl. Sperrflächenumrandung entfernen. Abgerechnet wird
der entfernte Strich, bei Doppelstrichen zwei Striche.
Vorübergehende Verkehrssicherungsmaßnahmen durchführen.
Durchgehender Strich als Fahrstreifenbegrenzung.
Strichbreite = 0,15 m.
Markierungsstoffart = Folie.
Auf Asphaltdeckschicht.
Entfernen 'Rückbau der Hauptverkehrsphae 2 einschließlich der Überleitung und der Rückleitungsbereich.
 Folie des AN deckenschonend und rückstandsfrei entfernen.'

Abfall aufnehmen und nach Wahl des AN verwerten.
Menge: 9600,000 m

**01.01.0025 Längsmarkierung entfernen Leitlinie 2zu1*Breite 0,15 m Folie*Asphaltdecksch.*Verwert. Wahl AN**
StL-Nr. 2110530462419001
Längsmarkierung als vorübergehende Markierung einschl.
evtl. Sperrflächenumrandung entfernen. Abgerechnet wird
der entfernte Strich, bei Doppelstrichen zwei Striche.
Vorübergehende Verkehrssicherungsmaßnahmen durchführen.
Unterbrochener Strich, Verhältnis Strich/Lücke 2 zu 1
als Leitlinie.
Strichbreite = 0,15 m.
Markierungsstoffart = Folie.
Auf Asphaltdeckschicht.
Entfernen '..........'

Abfall aufnehmen und nach Wahl des AN verwerten.
Menge: 130,000 m
Leistungsbereichkatalog: 105

**01.01.0026 Längsmarkierung entfernen Leitlinie 1zu2*Breite 0,15 m Folie*Asphaltdecksch.*Verwert. Wahl AN**
StL-Nr. 2110530432419001
Längsmarkierung als vorübergehende Markierung einschl.
evtl. Sperrflächenumrandung entfernen. Abgerechnet wird
der entfernte Strich, bei Doppelstrichen zwei Striche.
Vorübergehende Verkehrssicherungsmaßnahmen durchführen.
Unterbrochener Strich, Verhältnis Strich/Lücke 1 zu 2
als Leitlinie.
Strichbreite = 0,15 m.
Markierungsstoffart = Folie.
Auf Asphaltdeckschicht.
Entfernen 'Rückbau der Gesamtverkehrsführung'

Abfall aufnehmen und nach Wahl des AN verwerten.
Menge: 2220,000 m
Leistungsbereichkatalog: 105

**01.01.0027 Längsmarkierung entfernen durchg. Fb.begr.*Breite 0,30 m Folie*Asphaltdecksch.*Verwert. Wahl AN**
StL-Nr. 2110530414419001
Längsmarkierung als vorübergehende Markierung einschl.
evtl. Sperrflächenumrandung entfernen. Abgerechnet wird
der entfernte Strich, bei Doppelstrichen zwei Striche.
Vorübergehende Verkehrssicherungsmaßnahmen durchführen.
Durchgehender Strich als Fahrbahnbegrenzung.
Strichbreite = 0,30 m.
Markierungsstoffart = Folie.
Auf Asphaltdeckschicht.
Entfernen 'Rückbau der Gesamtverkehrsführung'

Abfall aufnehmen und nach Wahl des AN verwerten.
Menge: 60,000 m
Leistungsbereichkatalog: 105

**01.01.0028 Transp.Schutzeinrichtung aufbauen entg.Verkehrsstr.*Aufhaltest. T3 Wirkungsber.maxW2 Aufst.DIN EN 1317**
StL-Nr. 21105605332902
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '24 cm - 30 cm'

Aufstellung wie in Prüfung nach DIN EN 1317.
Menge: 6500,000 m
Leistungsbereichkatalog: 105

**01.01.0029 Transp. Schutzeinrichtung umsetzen wie Vorposition*entg.Verkehrsstr.**
StL-Nr. 21105615100003
Transportable Schutzeinrichtung innerhalb des Arbeitsstellenbereiches umsetzen. Vorübergehende Verkehrssicherungsmaßnahmen durchführen.
Transportable Schutzeinrichtung wie in Vorposition beschrieben.
Standort nach Umsetzen = Einsatzbereich D, zwischen
entgegengesetzt gerichteten Verkehrsströmen.
Menge: 400,000 m
Leistungsbereichkatalog: 105

**01.01.0030 Transport. Schutzeinr. vorhalten**
StL-Nr. 2110561099
Transportable Schutzeinrichtung vorhalten, warten und
instand setzen. Vorübergehende Verkehrssicherungsmaßnahmen durchführen. Die Kontrolle wird gesondert
vergütet.
Transportable Schutzeinrichtung der OZ '2.3.0024'
Menge: 422500,000 md

**01.01.0031 Adapter f.tr.Schutzeinr. aufb.(Zul)**
StL-Nr. 211056359999
Adapter als mechanische kraftschlüssige Verbindung für
transportable Schutzeinrichtungen aufbauen und abbauen.
Vergütet wird der Mehraufwand gegenüber der angegebenen
Position als Zulage. Vorhalten, Kontrolle, Wartung und
Instandsetzung werden gesondert vergütet. Vorübergehende Verkehrssicherungsmaßnahmen durchführen. 70 v. H.
des Preises werden nach Aufbau, der Rest nach Abbau
vergütet.
Adapter von OZ '02.02.0028'

Adapter an OZ '02.02.0036'

Zulage zu OZ '02.02.0028'
Menge: 1,000 St
Leistungsbereichkatalog: 105

**01.01.0032 AEK f. transp. Schutzeinr. aufb.**
StL-Nr. 2110562590
Anfangs-/Endkonstruktion (AEK) für transportable
Schutzeinrichtung aufbauen und abbauen. Vorhalten, Kontrolle, Wartung und Instandsetzung werden gesondert
vergütet. Vorübergehende Verkehrssicherungsmaßnahmen
durchführen. 70 v. H. des Preises werden nach Aufbau,
der Rest nach Abbau vergütet.
AEK an OZ '02.02.0028'
Menge: 1,000 St
Leistungsbereichkatalog: 105

**01.01.0033 AEK vorhalten wie Vorposition**
StL-Nr. 2110563001
Anfangs-/Endkonstruktion (AEK) für transportable
Schutzeinrichtung vorhalten, warten und instand setzen.
Vorübergehende Verkehrssicherungsmaßnahmen durchführen.
Die Kontrolle wird gesondert vergütet.
AEK wie in Vorposition beschrieben.
Menge: 65,000 Std
Leistungsbereichkatalog: 105

**01.01.0034 Transp.Schutzeinrichtung aufbauen Arb.st./ank.Verk.*Aufhaltest. H1 Wirkungsber.maxW4*Aufst.DIN EN 1317**
StL-Nr. 21105605144002
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung wie in Prüfung nach DIN EN 1317.
Menge: 85,000 m
Leistungsbereichkatalog: 105

**01.01.0035 Transport. Schutzeinr. vorhalten**
StL-Nr. 2110561099
Transportable Schutzeinrichtung vorhalten, warten und
instand setzen. Vorübergehende Verkehrssicherungsmaßnahmen durchführen. Die Kontrolle wird gesondert
vergütet.
Transportable Schutzeinrichtung der OZ '2.3.0026
.'
Menge: 5525,000 md

**01.01.0036 Transp.Schutzeinrichtung aufbauen Überleit.bereich*Aufhaltest. H1 Wirkungsber.maxW4**
StL-Nr. 21105605444000
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Menge: 180,000 m
Leistungsbereichkatalog: 105

**01.01.0037 Transport. Schutzeinr. vorhalten**
StL-Nr. 2110561099
Transportable Schutzeinrichtung vorhalten, warten und
instand setzen. Vorübergehende Verkehrssicherungsmaßnahmen durchführen. Die Kontrolle wird gesondert
vergütet.
Transportable Schutzeinrichtung der OZ '2.3.0031.'
Menge: 11700,000 md

**01.01.0038 AEK f. transp. Schutzeinr. aufb.**
StL-Nr. 2110562590
Anfangs-/Endkonstruktion (AEK) für transportable
Schutzeinrichtung aufbauen und abbauen. Vorhalten, Kontrolle, Wartung und Instandsetzung werden gesondert
vergütet. Vorübergehende Verkehrssicherungsmaßnahmen
durchführen. 70 v. H. des Preises werden nach Aufbau,
der Rest nach Abbau vergütet.
AEK an OZ '02.02.0036 und 02.02.0034'
Menge: 3,000 St
Leistungsbereichkatalog: 105

**01.01.0039 AEK vorhalten wie Vorposition**
StL-Nr. 2110563001
Anfangs-/Endkonstruktion (AEK) für transportable
Schutzeinrichtung vorhalten, warten und instand setzen.
Vorübergehende Verkehrssicherungsmaßnahmen durchführen.
Die Kontrolle wird gesondert vergütet.
AEK wie in Vorposition beschrieben.
Menge: 195,000 Std
Leistungsbereichkatalog: 105

**01.01.0040 Notöffnung auf- abbauen**
Notöffnung für transportable Schutzeinrichtung an T3/W2-Wand auf- und abbauen. Schutzwand wird gesondert vergütet.
Menge: 6,000 St

**01.01.0041 Notöffnung vorhalten**
Notöffnung für transportable Schutzeinrichtung
vorhalten.
Abrechnungszeitraum nach tatsächlicher Standzeit und
Stückzahl.
Menge: 294,000 Std

**01.01.0042 Transp. Schutzeinrichtung Teilrückbau**
Transportable Schutzeinrichtung Teilrückbau.
Einsatzbereich D, T3 W2 mit Baubreite 24cm-30cm
Schutzwand im geschlossenen Strang öffnen zum Einfahren in den Baubereich.
Teilrückbau bis 50 m
Einschließlich Herstellen der Anfangs- und Endkonstruktion
Menge: 100,000 m

**01.01.0043 Bauliches Leitelement auf-, um- u. abb.**
*** Pauschalposition
Bauliches Leitelement aufbauen, umbauen, zwischenlagern und abbauen inkl. Vorhalten, Wartung und Instandsetzung. Vorübergehende Sicherungsmaßnahmen durchführen. Inkl. mehrmaligem Umsetzen, Aufnehmen, Zwischenlagerungern und Transporten auf der Baustelle. Lagerplatz in der der "Betriebsumfahrt Tannenmühle"
Leitelement = Leitschwelle.
Mit kleiner Leitbake, retroreflektierende Folie Klasse
RA2, Abstand 10,00 m.
Leitelement und Befestigung rückstandsfrei und deckenschonend entfernen und nach Wahl des AN verwerten. Inkl. aller Marerialien und Nebenarbeiten.

Längste Einbaulänge 1.855,00 m gem. VZP Nr. 4

Der Aufwand durch den folgenden Auf-, Um-, Abbau Zeitplan ist in diese Position einzukalkulieren:

19.08.2026 Aufbau gem. VZP Nr. 3
21.09.2026 Umbau von VZP Nr. 3 nach VZP Nr. 4
21.09.2026 Umbau von VZP Nr. 4 nach VZP Nr. 3
22.09.2026 Umbau von VZP Nr. 3 nach VZP Nr. 5
22.09.2026 Umbau von VZP Nr. 5 nach VZP Nr. 3
28.09.2026 Umbau von VZP Nr. 3 nach VZP Nr. 5
02.10.2026 Umbau von VZP Nr. 5 nach VZP Nr. 3
05.10.2026 Umbau von VZP Nr. 3 nach VZP Nr. 5
09.10.2026 Umbau von VZP Nr. 5 nach VZP Nr. 3
12.10.2026 Umbau von VZP Nr. 3 nach VZP Nr. 4
16.10.2026 Umbau von VZP Nr. 4 nach VZP Nr. 3
19.10.2026 Umbau von VZP Nr. 3 nach VZP Nr. 4
23.10.2026 Abbau
Menge: 1,000 Psch
Leistungsbereichkatalog: 105

**01.01.0044 Sichtzeichen anbringen**
Sichtzeichen nach Unterlagen des AG anbringen.
'Sichtzeichen L30 "Bischofsmütze"'

Doppelseitig.
Mit retroreflektierender Folie der Klasse RA 2.
Schild 'BAST geprüft, selbstaufrichtigend; Maße 174X120X280mm'

Befestigung 'Ankleben'

Anbringung 'vor jedem Fahrbahneinlaufschacht'
Menge: 160,000 St
Leistungsbereichkatalog: 130

**01.01.0045 Sichtzeichen vorhalten**
*** EP-Aufgliederung gefordert
Sichtzeichen L30 "Bischofsmütze" vorhalten, warten und instand setzen.
Vorübergehende Verkehrssicherungsmaßnahmen durchführen.
Die Kontrolle wird gesondert vergütet.
Sichtzeichen wie in Vorposition beschrieben.
Menge: 45,000 d

**01.01.0046 Sichtzeichen abbauen**
Sichtzeichen L30 "Bischofsmütze" abbauen und Klebereste von der Fahrbahn entfernen.
Menge: 160,000 St

**01.01.0047 Absp.g.,Warneinr. aufb. u. abb.**
Absperrgerät oder Warneinrichtung betriebsfertig aufbauen und abbauen inkl. Vorhalten, Wartung, In-
standsetzung und Betreiben.
Vorübergehende Verkehrssicherungsmaßnahmen durchführen.
70 v. H. des Preises werden nach betriebsfertigem Aufbau, der Rest nach Abbau vergütet.
Schraffenbake oder Pfeilbake Größe 1000 x 250 mm einseitig.
Mit 1 Richtstrahler einseitig, gelbes Dauerlicht, WL1.
Energieversorgung nach Wahl des AN.
Menge: 100,000 St
Leistungsbereichkatalog: 105
